# Muster-Leistungsbeschreibung
Leistungsbeschreibung (GAEB 90, DA81)
Währung: EUR

## SL FLOOR AS 01
Datum: 16.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Korund- und/oder Diamantschleifen von Altbeschichtungen**
Untergrundvorbehandlung der vorhandenen,
festhaftenden Altbeschichtung durch Schleifen
mittels Tellerschleifmaschine mit geeignetem
Schleifwerkzeug (z. B. Korund- und/oder
Diamantschleifmittel) zur Erzielung eines sauberen
und tragfähigen Untergrundes, frei von
haftungsmindernden Schichten. Mittels
Industriestaubsauger ist der Untergrund staubfrei
herzustellen. Der Untergrund muss nach der
Untergrundvorbehandlung die geforderten Werte aus
den technischen Unterlagen des nachfolgenden
Beschichtungssystems aufweisen und zur
Beschichtung geeignet sein.
Einheit: m2

**00001.0004 Baustelle einrichten einschließlich Geräte**
Baustelle einrichten, An- und Abfuhr
aller benötigten Materialien, Geräte und
Maschinen. Räumen der Baustelle und
Wiederherstellung aller benutzten
Flächen in den ursprünglichen Zustand
einschließlich notwendiger
Zwischenreinigung.
Einheit: h

**00001.0005 Abklebearbeiten**
Zum Schutz vor Verschmutzungen sind
Türen, Fenster, Fußleisten, Maschinenfundamente,
Regale, Einrichtungsgegenstände mit geeignetem
Klebeband und Folie zu schützen.
Einheit: h

**00001.0006 Schutzmaßnahmen, Geräte abdecken**
Schutzmaßnahmen: Maschinen, Geräte,
Lagergüter und angrenzende Bauteile
abdecken. Bau von Absperrungen.
Einheit: h

**00001.0007 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0008 Rissverspachtelung 2K EP Bindemittel**
*** Bedarfsposition ohne GB
Oberflächenbündiges Verspachteln der
sanierten Rissverläufe mit einem
Spachtel bestehend aus 1 Gewichtsteil
 Epoxy BH 100, einem
transparenten, mechanisch hoch belastbaren,
zweikomponentigen Epoxydharz und bis zu
15 %  ADD TX Neu.

Verbrauch:
mind. 0,30 kg/m²  Epoxy BH 100 <0905>
anteilig ca. 5-10%  ADD TX Neu Neu (je nach Bedarf)
<0942>
Einheit: m

**00001.0009 Entfernen von Hohlstellen - Senkrechter Einschnitt um Fehlstellen**
Markieren von Fehl- und Hohlstellen und
durch Einschneiden begrenzen.
Anschließend alle zweifelhaft
erscheindenden Teil bis zum tragfähigen
Untergrund entfernen. Die Schadstellenränder
sind senkrecht einzuschneiden. Mittels
Industriestaubsauger ist der Untergrund
staubfrei herzustllen.

Die Entsorgung des anfallenden
Bauschutts ist mit einzukalkulieren.
Einheit: m2

**00001.0010 Aufmörteln mit einem 2K EP Mörtel mit Sieblinie (1:7)**
*** Bedarfsposition ohne GB
Auffüllen von Fehl- und Ausbruchstellen
mit einem Mörtel bestehend aus 1
Gewichtsteil  Epoxy ST 100,
einem transparenten, mechanisch belastbaren,
zweikomponentigen Epoxydharz und 7
Gewichtsteilen  Selectmix 0/10 (Körnung
0,2~1,0 mm). Zunächst werden die Haftflächen mit
 Epoxy ST 100 grundiert. In die noch
frische Grundierung wird der Mörtel eingebracht,
verdichtet, auf Höhe abgezogen und geglättet.

Verbrauch:
Verbrauch für die Grundierung:
mind. 0,30 kg/m²  Epoxy ST 100 <1160>
Verbrauch für den Mörtel je mm Schichtdicke
ca. 0,30 kg/m²  Epoxy ST 100 <1160>
ca. 2,0-2,1 kg/m²  Selectmix 0/10 <6750>
Einheit: m2

**00001.0011 Grundierung mit einem transparenten, lösemittelfreien 2-K EP-Bindemittel (CC)**
Grundieren der vorbereiteten, sauberen und
saugfähigen Betonflächen bis zur Sättigung mit
 Epoxy ST 100, einem
lösemittelfreien, transparenten, mechanisch
belastbaren, zweikomponentigen Epoxydharz.
Das Material wird in geeigneter Weise,
z. B. mit einem Gummischieber auf der
Fläche verteilt und sofort im Anschluss
mit einem Farbroller sorgfältig
durchgearbeitet.

Ist nicht gewährleistet, dass innerhalb
von 24 Std. weitergearbeitet werden
kann, so ist die noch frische
Grundierung gezielt abzustreuen oder vor
der nachfolgenden Beschichtungsmaßnahme
anzuschleifen.

Verbrauch:
mind. 0,30 kg/m²  Epoxy ST 100 <1160>
(je nach Saugfähigkeit/Porosität des Untergrundes)
Einheit: m2

**00001.0012 Egalisierung mit einem niederviskosen 2K EP-Bindemittel und Füllstoff (1:1)**
*** Bedarfsposition ohne GB
Egalisieren der vorbereiteten Flächen,
nach klebfreiem Erhärten der
vorangegangenen Schicht, mit einem
Ausgleichsspachtel, bestehend aus 1
Gewichtsteil Epoxy BH 100,
einem transparenten, mechanisch
 belastbaren, niedrigviskosen,
zweikomponentigen Epoxydharz und 1
Gewichtsteil Selectmix 01/03
(Körnung 0,09-0,25 mm). Das Material
wird in geeigneter Weise, z. B. mittels
gezahnten Gummischieber, Glätt- oder
Zahnkelle gleichmäßig auf der Fläche
aufgebracht, so dass eine glatte Fläche
entsteht. Anschließend wird die noch
frische Schicht mittels Stachelwalze
oder Farbroller nachgerollt. Die
Schichtdicke ist abhängig vom
Rauigkeitsprofil des Untergrundes.

Hinweis:
Ist nicht gewährleistet, dass innerhalb von 48
Std. weitergearbeitet werden kann, so ist die
frische Schicht gezielt abzustreuen mit Quarz
03/08 DF. In diesem Fall ist die Schicht nach
klebfreiem Erhärten mittels Tellerschleifmaschine
mit geeignetem Schleifwerkzeug zu schleifen, um
herausstehende Quarzsandspitzen zu brechen.

Verbrauch:
mind 0,50 kg/m² Remmers Epoxy ST 100 <1160>
mind 0,50 kg/m² Remmers Selectmix 01/03 <4405>
Einheit: m2

**00001.0013 Egalisierung mit einem transparenten 2K EP-Bindemittel und Füllstoff (1:1_ST)**
*** Wahlposition ZZ 000.1
Egalisieren der vorbereiteten Flächen, nach
klebfreiem Erhärten der vorangegangenen Schicht,
mit einemAusgleichsspachtel, bestehend aus 1
Gewichtsteil Epoxy ST 100, einem
lösemittelfreien, transparenten,
mechanisch hoch belastbaren, zweikomponentigen
Epoxydharz und 1 Gewichtsteil Selectmix 01/03
(Körnung 0,09-0,25 mm). Das Material wird in
geeigneter Weise, z. B. Mittels gezahnten
Gummischieber, Glätt- oder
Zahnkelle gleichmäßig auf der Fläche aufgebracht,
so dass eine glatte Fläche entsteht. Anschließend
wird die nochfrische Schicht mittels Stachelwalze
oder Farbroller nachgerollt. Die Schichtdicke ist
abhängig vom Rauigkeitsprofil des Untergrundes.

Hinweis:
Ist nicht gewährleistet, dass innerhalb von 48
Std. weitergearbeitet werden kann, so ist die
frische Schicht gezielt abzustreuen mit Quarz
03/08 DF. In diesem Fall ist die Schicht nach
klebfreiem Erhärten mittels Tellerschleifmaschine
mit geeignetem Schleifwerkzeug zu schleifen, um
herausstehende Quarzsandspitzen zu brechen.

Verbrauch:
je mm Schichtdicke
mind. 0,85 kg/m² Remmers Epoxy ST 100 <1160>
mind. 0,85 kg/m² Remmers Selectmix 01/03 <4405>
Einheit: m2

**00001.0014 Kupferlitze - selbstklebende Kupferbänder**
Liefern und herstellen einer Erdung für ableitfähige
bzw. ESD-fähige Beschichtungssysteme.

In Abhängigkeit der Flächegröße und -form
sind, nach klebfreiem Erhärten der
vorangegangenen Schicht, ausreichend
Erdungselemente bestehend aus Leitsets und Kupferlitze
aufzubringen. Es ist zu gewährleisten, dass kein Punkt
der Fläche mehr als 10 m von einem Erdungspunkt oder
einer damit verbundenen Kupferlitze entfernt ist.

Der Anschluss an den Potentialausgleich muss durch
einen autorisierten Fachbetrieb
erfolgen.

Verbrauch:
ca. 0,1-0,5 m/m² Remmers Kupferlitze
mind. 2-3 Remmers Leitsets je nach Raumabmessungen
Einheit: lfm

**00001.0015 Epoxy Conductive LE**
Aufbringen einer leitfähigen
Zwischenschicht, nach klebfreiem
Erhärten der vorangegangenen Schicht
jedoch innerhalb von 48 Std., aus Remmers
Epoxy Conductive, einem wasseremulgierbaren,
gefüllten, elektrisch leitfähigen,
zweikomponentigen Epoxydharz. Das
Material wird in geeigneter Weise, z. B.
mit einem Gummischieber gleichmäßig auf
der Fläche verteilt und sofort im Anschluss
mit einem Farbroller sorgfältig nachgerollt.

Es wird empfohlen, nachdem klebfreien Erhärten ein
Leitfähigkeitsmessprotokoll unter Angabe der
Temperatur und rel. Luftfeuchtigkeit anzufertigen.

Verbrauch:
mind. 0,150 kg/m² Remmers Conductive LE <6701>
Einheit: m2

**00001.0016 Epoxy AS Color ableitfähige Beschichtung**
Beschichten der vorbereiteten Flächen,
nach klebfreiem Erhärten der
vorangegangenen Schicht jedoch innerhalb
von 48 Std., mit Epoxy AS Color,
einem lösemittelfreien, pigmentierten,
chemisch widerstandsfähigen,
leitfähigen, zweikomponentigen
Epoxydharz für mechanisch stark
beanspruchte Flächen. Das Material wird
in geeigneter Weise, z. B. mittels
Glätt- oder Zahnkelle gleichmäßig auf
der Fläche verteilt und nach
entsprechender Liegezeit mit einer
Stachelwalze intensiv durchgearbeitet.

Hinweis:
Schichtdickenüberschreitungen können
systembedingt isolierend wirken.

Verbrauch:
1,8-2,5 kg/m²  Epoxy AS Color <6975>
(Farbton nach Wahl des Auftraggebers)
Einheit: m2

**00001.0017 Einblasen von Glimmer GHL 3/0**
*** Bedarfsposition ohne GB
Zur Erhöhung der Rutschfestigkeit und Verbesserung der
Reinigungsfähigkeit wird in die noch frische
Beschichtung
ein mineralisches Einstreumittel gleichmäßig
eingestreut bzw. eingeblasen.

Verbrauch:
Verbrauch je nach Anwendung:
ca. 0,050 - 0,075 kg/m² Remmers Glimmer GHL 3/0 <6742>
(< 20% Deckung)
Einheit: m2
